# Oberroning - Schule
Angebotsaufforderung (GAEB DA 2000 1.2, DA83)
Projekt: 17-90
Währung: EUR
Erstellt mit: GAEB Toolbox V3.3 G90 R20230829, iTWO_64 V26.0.374, 22.04.2026

## Zusätzlicher Text
Leistungsverzeichnis
- Aufzugsanlagen -

Projekt:  MITTEL- UND REALSCHULE OBERRONING

Maßnahme:  SANIERUNG DES BESTEHENDEN KLOSTERS UND HISTORISCHEN  SCHULGEBÄUDES MIT ERWEITERUNGSBAU UND NEUBAU EINER  ZWEIFACHSPORTHALLE. ABBRUCH DER BESTEHENDEN  SCHULERWEITERUNG, VERSCHIEDENER NEBENGEBÄUDE UND DER  GEBÄUDE KLOSTERWEG 3 + 5 SAMT NEBENGEBÄUDE

Bauherr:  SCHULSTIFTUNG DIÖZESE REGENSBURG
  VERTR. D. KATHOLISCHES WOHNUNGSBAU UND SIEDLUNGSWERK
  DER DIÖZESE REGENSBURG GMBH
  GROSSPRÜFENING 7
  93049 REGENSBURG

Architekt:  SCHNABEL ARCHITEKTEN GMBH
  MARKTSTRASSE 35
  93444 BAD KÖTZTING

Bauort:  GEMARKUNG NIEDERRONING
  LANDKREIS LANDSHUT
  FLURSTÜCK 628,627,620

Angebotssumme lt. Zusammenstellung des LV, ungeprüft in €
(inkl. ..............% Abgebot, inkl. ..............% MwSt.)

____________________ Euro  ____________________________________________________
  Angebotssteller (Datum, Stempel u. rechtsverbindl. Unterschrift)

Angebotssumme lt. Zusammenstellung des LV, geprüft in €
(Inkl. ..............% Abgebot, inkl. ..............% MwSt.)

____________________ Euro  _____________________________________________________
  sbi schicho Ingenieure GmbH & Co. KG (Datum, Stempel u. Unterschrift)

## Zusätzlicher Text
1. Vorbemerkungen und Vereinbarungen

Es wird ausdrücklich darauf hingewiesen, dass nur dieses Leistungsverzeichnis mit Preisen zur Bewertung zurückzugeben ist. Änderungen und nicht vorgesehene Eintragungen im Leistungsverzeichnis haben keine Gültigkeit.
Nebenangebote sind nur in Verbindung mit einem Hauptangebot zulässig, die Gleichwertigkeit ist durch den Auftragnehmer (AN) nachzuweisen. Eigene Lieferbedingungen des AN, die dem Leistungsverzeichnis widersprechen, werden nicht anerkannt.
Es wird großen Wert auf eine optimale Harmonisierung der einzelnen Anlagenteile gelegt. Es ist deshalb anzustreben, dass nur ein Fabrikat bzw. Hersteller für alle Aufzugskomponenten wie Antrieb, Steuerung, Regelung, Anzeige- und Bedienelemente usw. eingesetzt wird.

1.1 Arbeitssicherheit

Der AN ist für die Einhaltung aller UVV verantwortlich. Das Personal des AN hat beim Betreten der Baustelle und während der Arbeiten ständig die erforderlichen oder geforderten, persönlichen Schutzausrüstungen wie Helm oder Sicherheitsschuhe usw. zu tragen. Zuwiderhandlungen werden mit Baustellenverbot geahndet.

1.2 Qualitäts- und Umweltmanagement

Der AN sollte Qualitäts- und Umweltmanagementsysteme eingeführt haben und entsprechend DIN ISO 9001-2008, ISO 14001-2004 sowie DIN EN13015 zertifiziert sein. Die entsprechenden Nachweise sind dem Angebot beizufügen.

1.3 Gewährleistung
Die Gewährleistung beträgt 4 Jahre ab Inbetriebnahme. Ausgenommen hiervon sind die Teile, die der üblichen Abnutzung unterliegen oder mutwillig zerstört werden.

1.4 Sicherheitsleistung
Für die Dauer der Gewährleistung werden von der Schlussrechnung 3 % des Auftragswertes als Sicherheit einbehalten. Dieser Betrag kann durch eine Gewährleistungsbürgschaft abgelöst werden.

1.5 Vergütung
Die angebotenen Preise sind als Festpreis für die vollendete Lieferung und Montage innerhalb der vorgesehenen Ausführungstermine zu kalkulieren.

## Zusätzlicher Text
2. Vorschriften und Angebotsgrundlagen

2.1  Voraussetzungen

Die jeweils gültige Landesbauordnung
Die Aufzugsrichtlinie 2014/33/EU
Sicherheitsregeln für die Konstruktion und den Einbau von Personen- und Lastenaufzügen gemäß Normenreihe EN81
Die Unfallverhütungsvorschriften der gewerblichen Berufsgenossenschaften
Sind keine technischen Forderungen im Leistungsverzeichnis vorgegeben, ist dem AN die konstruktive Ausbildung überlassen
Die Anlagen werden in trockenen Räumen betrieben (Raumarten entsprechend VDE 0100)
Die Leistung des AN umfasst sämtliche Arbeiten, die zur Erstellung der betriebsfähigen Anlage erforderlich sind

2.2  Schallschutz
Die Parteien vereinbaren, dass für die beauftragten Anlagen Schallschutzanforderungen gemäß DIN8989 gelten.
Bauseits werden für die Erreichung des vereinbarten Schallschutzes die entsprechend erforderlichen, flächenbezogenen Massen (Wanddicke) bereit gestellt.
Es wird besonderer Wert auf die Verwendung hochwertiger, lärmmindernder Bauteile und Komponenten gelegt. Auflager auf den Schachtwänden und in Nischen, die Körperschall übertragen könnten, werden nicht ausgeführt.
Die Einhaltung des in diesem Vertrag zugesagten Schallschutzes durch den AN erfolgt gemäß der Werte für den maximal zulässigen durch den Aufzug eingeleiteten Beschleunigungspegel. Im Streitfall erbringt der AN durch deren Einhaltung den Nachweis dafür, dass er seine vertragliche Pflichten in Bezug auf Schallschutz vollumfänglich erfüllt hat.

2.3  Abnahme
Die Abnahme der Leistung findet auf schriftlichen Antrag des AN statt.
Voraussetzung für den Antrag ist die erfolgte Abnahme der Anlage durch eine notifizierte Stelle (z.B. TÜV oder DEKRA) sowie die vollständige Beseitigung der durch den AN zu vertretenden, zertifizierungsrelevanten Mängel.
Mit der Abnahme geht die Gefahr des zufälligen Untergangs den Vertragsgegenstand betreffend auf den AG über. Bis dahin trägt der AN diese Gefahren.

## Zusätzlicher Text
3. Leistungen des Auftragnehmers

3.1  Planungsdaten
Anfertigung von Anlagenzeichnungen, Format min. DIN A3
Vorab-Angaben, aus denen alle bauseits zu erstellenden Leistungen sowie die Positionen der Ankerschienen und anderer Schachteinbauteile hervorgehen.
Notwendige Angaben je Aufzug zur Erstellung der Elektroplanung

3.2  Lieferung & Montage
Betriebsfertige Montage durch geschultes Fachpersonal
Auspacken und transportieren sämtlicher Teile auf der Baustelle bis zur Verwendungsstelle
Die Aufzugmontage ist gerüstlos durchzuführen. Auf Wunsch des AG hat der AN Unterlagen zum Montageablauf bereitzustellen
Lieferung der erforderlichen Ankerschienen für die Schienen- und Türbefestigungen sowie der Lastösen für die Schachtdecke
Lieferung und Montage sämtlicher, gesetzlich notwendiger Hinweisschilder (z.B. Aufzug im Brandfall nicht benutzen)
Sämtliche Stahlteile, außer den funktionsbedingt blanken Flächen, sind mit Korrosionsschutz zu versehen. Der Antrieb ist mit einem Fertiganstrich auszuführen
Sicheren Zugang für notwendige Anstricharbeiten gewährleisten, falls keine Lieferung von endbehandelten Oberflächen vorgesehen sind
Zeitnahe Abfuhr und fachgerechte Entsorgung sämtlicher angefallenen Abfälle und Verpackungsmaterialien
Übernahme von ausführungsbedingten Nebenkosten (Fahrt- und Wegezeiten, Fahrgelder, Auslösungen, Übernachtungen sowie Transport und Vorhalten von Werkzeugen und Messgeräten)
Schachtentrauchung (Rauchabzug) sowie Be- und Entlüftung entsprechend Landesbauordnung und EN81
Lieferung und Montage der Schachtbeleuchtung für ausreichende Beleuchtung nach DIN EN 81-20, schaltbar in der Schachtgrube und in Wartungstableau.
Lieferung und Montage einer Steckdose in der Schachtgrube.
Schachtgrubenleiter sowie der Aufsetzvorrichtung für Fahrkorb und Gegengewicht.

3.3  Anstricharbeiten:
Staubbindender Anstrich in der Schachtgrube

3.4  Abnahme & Inbetriebnahme
Beantragung und Durchführung der Abnahme der Aufzugsanlage durch eine notifizierte Stelle (ZÜS), Eigenabnahmen durch den Hersteller sind nicht zulässig
Kostenlose Bereitstellung aller für die Abnahme notwendigen Betriebsmittel und Ressourcen (Dokumente, Prüfgewichte, Personal, ...)

3.5  Fahrkomfort

Durch den AN wird die Messung und Auswertung folgender Daten durchgeführt:
das Beschleunigungs- und Verzögerungsverhalten in allen 3 Achsen
Den Geschwindigkeitsverlauf mit Schleichfahrt
Weg-/Zeitkurve
Stoß- und Rüttelbewegungen am Fahrkorb und an den Führungsschienen
Sämtliche Türbewegungen
Die Qualität der Laufruhe nach ISO/DIS 18738
Geräuschentwicklung bezogen auf die Fahrt mit Geräuschsensor (Mikrofon)

Die erfassten Daten und deren Auswertung ist Bestandteil der Aufzugsdokumentation und bei Übergabe an den AG zu übergeben.

## Zusätzlicher Text
4. Bauseitige Leistungen

4.1  Rohbau und Ausbau:
Statischer Nachweis der tragenden Gebäudeteile
Herstellen des Fahrschachtes nach der Anlagenzeichnung des AN
Meterriss in jeder Etage neben jedem Fahrschachtzugang
Einsetzen der Ankerschienen und Lastösen gemäß der Dokumentation des AN mit anschließender Freilegung und Säuberung
Verputzarbeiten, Schließen aller Fugen und Schlitze an den Schachttüren
Bodenanschlüsse an allen Schachtzugängen fertigstellen
Betriebsbereite, ausreichende Beleuchtung vor den Schachtzugängen
Sicherer, ebenerdiger und ungehinderter Zugang zum Schacht
Freiraum vor den Schachtzugängen
Abschrankungen an den Fahrschachtzugängen nach Unfallverhütungsvorschriften und DIN 4420. Details gemäß Anlangenzeichnung des AN

4.2  Elektro-Arbeiten:
Hauptzuleitung und Potenzialausgleich, sowie Verbindungsleitungen außerhalb des Fahrschachtes, werden bauseits verlegt, eine Detailplanung ist durch den AN rechtzeitig einzureichen
Baustromanschluss bzw. endgültiger Stromanschluss 3 * 400 VAC/N/PE 50 Hz sowie 1 * 220 VAC/N/PE 50 HZ gemäß UVV mit allstromsensitiver Fehlerstrom Schutzeinrichtung (RCD Typ B)
Anschlussfertige Drehstromzuleitung und Telefonleitung bis in den Schachtkopf, bzw. nach Vorgabe AN verlegt.
Sämtliche Verbindungsleitungen außerhalb des Aufzugsschachtes, z.B. Notstromversorgung, Notrufsystem, Gegensprechanlage, Brandschutzleitungen
Erden der Führungsschienen und Einbauteile gemäß VDE 0185

4.3  Anstricharbeiten:
Endbehandlung der von außen sichtbaren Teile der Türen und Rahmen bzw. Portale, wenn keine Lieferung durch den AN vorgesehen ist. Zusatzzeiten durch Montage des AN zum Verfahren der Aufzugsanlage bzw. zum Öffnen der Schachttüren für Anstricharbeiten sind im Auftrag des AN enthalten

4.4  Notruf:
Abschluss eines Notrufvertrages und Sicherstellung eines funktionstüchtigen Fernnotrufes gemäß Aufzugsrichtlinie spätestens zum Zeitpunkt der ZÜS-Abnahme

4.5  Sonstiges
Bereitstellung eines Aufenthaltsraumes und Mitbenutzung der Wasch- und Toilettenräume für das Montagepersonal gemäß Arbeitsstättenverordnung.
Bereitstellung eines fest zugeordneten, trockenen, verschließbaren und beleuchteten Lagerraumes während der gesamten Montage
Bereitstellung einer geeigneten Ablademöglichkeit bei Anlieferung der Aufzugsanlage
Falls erforderlich, Gebühren für Ausnahmegenehmigungen, Straßensperrungen, Absperrungen

## Zusätzlicher Text
5. Technische Leistungsbeschreibung

5.1  Aufhängung
Um die Kräfte auf die Führungsschienen und somit auf das gesamte Gebäude so gering wie möglich zu halten, ist eine Rucksackaufhängung nicht zulässig.

5.2  Antrieb
Um einen hohen Wirkungsgrad zur Energieeinsparung mit langfristiger Stromkostenreduzierung zu erzielen, soll der Aufzug mit einem frequenzgeregelten, getriebelosen Treibscheibenantrieb als Synchronmotor ausgeführt werden.
Eine möglichst geringe Drehzahl des Motors, ca. 100 Umdrehungen pro Minute bei Nenngeschwindigkeit, soll den Verschleiß der Antriebseinheit auf ein Minimum reduzieren.
Der Motor soll schwingungsisoliert im Schacht befestigt werden.

5.3  Antriebsregelung
Die wegabhängige Spannungs- und Frequenzregelung soll eine optimale Etagenfahrt, eine große Haltegenauigkeit von +/- 5 mm sowie eine komfortable Fahrweise mit ruckfreiem Anfahren und Anhalten garantieren.
Die Beschleunigung / Verzögerung soll vor Ort einstellbar sein.

5.4  Führungsschienen
Spezialprofile für den Aufzugsbau, der Befestigungsabstand darf max. 2.500mm betragen, die Befestigungsbügel aus Stahlblech mit galvanischem Rostschutz

5.5  Tragrahmen
Stahltragrahmen, ausgelegt für die Tragkraft der Aufzugsanlage, mit Bremsfangvorrichtung und  Gleit-
Führungen und automatischen Schienenölern.

5.6  Gegengewicht und Tragmittel
Führungsrahmen der Ausgleichsgewichte / des Gegengewichts aus Profilstahl mit Einlagegewichten und automatischen Schienenölern. Vorschriftsmäßige Verkleidung der Gegengewichtsbahn in der Schachtgrube.
Spezial-Tragseile in der erforderlichen Anzahl, einseitig federnd und nachspannbar. Der Zustand der Seile muss jederzeit durch eine Sichtprüfung und einfaches messen (z.B. mit einer Messlehre) erkennbar sein. Aufwendige technische Verfahren wie z.B. Ultraschall- oder Röntgenuntersuchungen sind nicht notwendig.
Sollten abweichend vom Leistungsverzeichnis nicht Stahltragseile sondern z.B. Riemen / Gurte als Tragmittel verwendet werden, sind diese zu überwachen. Die dafür notwendigen Prüfmittel sind vom AN im Leistungsumfang enthalten.
Weiterhin ist das Wechselintervall entsprechend Baumusterprüfung sowie die Gesamtkosten für den einmaligen Austausch verbindlich anzugeben. Zusatzkosten für Wartungsmodule für die Wartung durch eine Andere Fachfirma sind anzugeben.
Riemenwechsel nach ________________ Fahrten  nach _______ Jahren
Gesamtkosten Tragmittel erneuern inkl. Lohn, Material und Entsorgung: _______________ EUR

5.7  Kabinentüren
Türantrieb als geregelter Riemenantrieb ausgeführt. Die Regelung des Türantriebes muss schnelle, präzise und leise Türbewegungen garantieren, wobei die Geschwindigkeiten für Auf und Zu unabhängig voneinander einstellbar sein muss.

5.8  Schachttüren
Die Türblätter müssen an Rollengehängen mit dauergeschmierten Kugellagern geräuscharm und leicht laufen.
Der AN hat zu gewährleisten, dass die notwendigen Rohbauaussparungen für die Schachttüren in allen Etagen gleich groß sind.

5.9  Steuerung
Mikroprozessorsteuerung mit Schnittstelle zum Auslesen von Statistiken, Diagnosen, Fehleraufzeichnung. Die Aufzugssteuerung soll folgende Bauelemente und Grundprinzipien enthalten:
Modularer Aufbau der Hardware mit Schnittstellen zum Aufzug, zur Antriebsregelung und zur Türsteuerung Anzeige (min. 2 stellig) für Kabinenstandanzeige, Fehlercodeanzeige usw.
Serielle Schnittstelle zur Datenübertragung
Neben den eingebauten Servicehilfen muss das Steuerungssystem einen Fehlerspeicher haben und die Möglichkeit bieten, die gesammelten Daten über Störungen und fehlerhaften Betrieb zur Verfügung zu stellen die das System selbst ohne erkennbare Störung des Aufzugbetriebs korrigiert. Die Daten müssen Art und Zeitpunkt der eingetretenen Störung enthalten.
Einstellungen der Grundparameter sind über Tasten in der Revisionseinheit oder direkt an der Steuerung bzw. Regelung möglich. Falls keine direkten Eingaben möglich sind, ist mit jeder Anlage ein Eingabegerät zu liefern.
In der Revisionseinheit ist vom AN eine batteriegepufferte Beleuchtung einzubauen, um gefahrlos Arbeiten durchführen zu können. Diese Beleuchtung wird unabhängig von der bauseitigen Flurbeleuchtung aktiviert.

5.10  Weitere Funktionen der Aufzugsanlage:
Türzonenanzeige im Wartungspaneel
Elektronischer Fahrtenzähler
Auswertung der Lastmesseinrichtung für optimalen Fahrkomfort
Nothupe auf dem Kabinendach
Vorbereitet für ein Notrufsystem mit Aufschaltung zum Service Center des AN. Zur Aktivierung und Lieferung der Hard- und Software wird ein separater Notrufvertrag geschlossen
Elektrische und mechanische Kabinentürverriegelung zur Verhinderung von manuellem Öffnen der Kabinentür zwischen zwei Etagen
Kabinenlichtabschaltung bei Nichtbenutzung der Aufzugsanlage nach Ablauf einer einstellbaren, bauseits zu definierenden Zeit

5.11  Digitale Anschlussmöglichkeit
Um die Zukunftsfähigkeit des Gebäudes zu gewährleisten, muss standardmäßig die Möglichkeit bestehen die Aufzugsanlage über eine offene, cloudbasierte Programmierschnittstelle an intelligente IoT- („Internet of Things“) Gebäudesysteme anzuschließen. Digitale Dienste und eine prädiktive Wartung müssen möglich sein, ohne dass technische Umbauten oder Erweiterungen der Steuerung notwendig sind.
Die Integration von digitalen Lösungen an den Aufzug soll möglich sein, z.B.
Digitaler Aufzugswärter inkl. digitale Verwaltungstools (online oder mobil)
Besucher- und Zutrittsmanagement für Wohngebäude als auch Bürogebäude
Informationsmanagementsystem („digitales schwarzes Brett“) für den Aufzug
Liefer- und Service-Roboter
Abgreifen von Service-Informationen der Aufzugsanlage
Möglichkeit den Aufzug über eine programmierte Schnittstelle zu rufen.
Einbindung automatischer Status-Information in Gebäudeleitsysteme
Navigationsanwendung für sehbehinderte Personen

## 01 Aufzug
Datum: 22.04.2026
EP-Anteile: Löhne; Stoffe; Geräte; Sonstiges

### Bereich 01 Aufzug Schule -Bauteil C1

#### Abschnitt 01.01 Aufzug Schule - Bauteil C1

**01.01.0001 Aufzugsanlage**
*** EP-Aufgliederung gefordert
Aufzugsanlage

Technische Spezifikation

Basisdaten
Aufzugstyp  Personenaufzug
Lösungskonzept  Seilaufzug
Tragmittel  Stahldrahtseile mit Zubehör; Auslegung entsprechend technischer Kalkulation und EN 81
Position Antrieb  Schachtkopf
Tragkraft  630 kg / 8 Personen
Geschwindigkeit  1 m/s
Förderhöhe  3.45 m
Haltestellen  2
Zugänge Seite A  2
Zugänge Seite C  0
Steuerungssystem  Abwärts-Sammelsteuerung
Einzelaufzug
Anzuwendende Normen
EN 81-20 2020
EN 81-21 2022
EN 81-70 2021

CO2-neutraler Aufzug  nicht enthalten
Schacht
Schacht-Abmessungen (BxT)
1600 mm x 1800 mm
Tiefe Schachtgrube  650 mm
Höhe Schachtkopf  2700 mm
Reduzierte Schachtgrube
Sicherheitseinrichtung zur Gewährleistung des Schutzraums in der verkürzten Schachtgrube
Reduzierter Schachtkopf
Sicherheitseinrichtung zur Gewährleistung des Schutzraums auf der Kabine bei geringen Schachtkopfhöhen
Schutzraum-Überwachung
Überwachungsfunktion in der Steuerung zur Sicherstellung ausreichender Schutzräume in der Schachtgrube und auf dem Kabinendach (vgl. EN 81-21)
Schachtausführung
Beton
Antriebsdaten
Antrieb  getriebeloser Synchronmotor
Antriebsleistung  4,1 kW
Nennstrom  9 A
Anlaufstrom  12 A
Typ Schachtlicht  LED
Hauptsicherung  10 A
Netzanschluss  3 x 400 V / 50 Hz
Gegengewichtsschienen
Gegengewichtsschienen in Standardausführung
Ausführung Gegengewicht
Gegengewichtseinlagen aus Beton
Befestigung Führungsschienen
Befestigung der Führungsschienen entsprechend Schachtausführung mit zugelassenen Befestigungsmaterialien

Kabine und Türen
Kabinenmaße
1100 mm Breite x 1400 mm Tiefe x 2200 mm Höhe
Türöffnung
900 mm Breite x 2100 mm Höhe
Schwelle mit Teppichprofil
Wartungstableau
Anordnung, von unten gezählt, in Haltestelle 2
Montage im Türrahmen integriert
Ausführung in strukturiertem Edelstahl, Design "Leinen"

Türtyp
Automatische Schiebetür, ausgelegt für bis zu 200.000 Türzyklen / Jahr, Laufrollen als Kunststoff-ummantelte, kugelgelagerte Profil-Laufrolle, Durchmesser min. 43mm
2-teilig links öffnende Schiebetür

Kabinentüren
Kabinentür  Ausführung in Edelstahl, Struktur Leinen,  nach Musterkarte
Kabinentürschwelle  Stahlprofil mit Aluminiumabdeckung

Schachttüren
Türrahmen  Rahmentür
Schachttür  Ausführung in Edelstahl, Struktur Leinen,  nach Musterkarte

Oberfläche der Kabinenwände
Paneelausrichtung  Vertikale Anordnung der Wandpaneele /  Wandschotten
Kabinenwände  Ausführung in Edelstahl, Struktur Leinen,  nach Musterkarte

Kabinendecke  Kabinendecke mit runden LED-Spots
  Oberfläche in Edelstahl gebürstet
Bodenbelag  Vorbereitet für bauseitigen Bodenbelag
Höhe Bodenaufbau  23 mm
Spiegel
Rahmenloser Spiegel in Teilbreite & Teilhöhe
Teilbreiter Spiegel an der Rückwand
Handlauf  mit Enden zur Kabinenwand hin abgerundet
Ausführung in Edelstahl gebürstet
Anbringung an der linken Seitenwand
Sockelleiste
Ausführung in Edelstahl gebürstet
Zulässiges Gewicht

Kabinentableau
Typ und Ausführung
Kabinentableau mit schwarz-weißem LCD-Display
teilhoch
aufgesetzt montiert
Ausführung in silberfarbigem, gebürstetem Edelstahl (AISI304)

Kabinentableau mit LCD-Display (schwarz/weiß)
Runde Kurzhubtaster mit optischer Kommandoregistrierung
Quittierung der Rufannahme durch weiße Tasterbeleuchtung
Taster mit taktiler Beschriftung
Taster flächenbündig montiert
Taster mit grünem Ring zur Kennzeichnung der Haupthaltestelle
Schutzart IP20
Weitere Funktionen
Tür-Zu-Taster zum vorzeitigen Schließen der Kabinentür
Tür-Auf-Taster zum manuellen Öffnen der Kabinentür
Akustische Quittierung der Rufannahme in den Haltestellen und in der Kabine
Schlüsselschalter zur Auslösung der Kabinenvorzugsfahrt
Schlüsselschalter als Profil-Halbzylinder, inkl. 3 Schlüssel je Schließung
Haltestellentableaus
Außenrufe
Ausführung und Design der Haltestellen-Ruftableaus passend zum Kabinentableau
Montage der Tableaus am Türrahmen
Deckplatte in silberfarbigem, gebürstetem Edelstahl
Runde Kurzhubtaster
Quittierung der Rufannahme durch weiße Beleuchtung am Taster
Schutzart IP20
Funktionalität
Akustische Quittierung der Rufannahme in den Haltestellen und in der Kabine
Fahrtrichtungsanzeige
Ausführung und Material
Kabinenstandanzeigen in allen Haltestellen
Stand- und Weiterfahrtsanzeige, Ausführung und Design passend zum Kabinentableau und den Außenrufen
Stand- und Weiterfahrtsanzeige, Ausführung und Design passend zum Kabinentableau und den Außenrufen
Deckplatte aus bruchsicherem und stoßfestem Polycarbonat
segmentiertes LCD-Display
Haltestellensignalisation im Türrahmen integriert

Zugänglichkeit & Sicherheit
Sicherheitseinrichtung der Kabinentür
Berührungslose Überwachung des Türbereichs durch einen Lichtvorhang
Nothupe  Beim Betätigen des Alarmknopfes in der Kabine ertönt eine Alarmglocke im Aufzugsschacht
Sprachansage
Ansage von fest definierten Texten für Etagenbezeichnungen, Fahrtrichtung und Türbewegungen in der Kabine
Etagenanzeiger in der Kabine
Etagenanzeige in der Kabine, segmentiertes LCD-Display
Notstoppschalter in der Schachtgrube
Gegensprechanlage  Notrufsystem (2-Wege-Kommunikationsanlage) mit je einer Sprechstelle in Kabine und Wartungstableau
Elektrische und mechanische Kabinentürverriegelung zur Verhinderung von manuellem Öffnen der Kabinentür zwischen zwei Etagen oder in einer gesperrten Haltestelle
Sonderfunktionen
Vorzugsfahrt
Vorrangsteuerung für die Exklusivnutzung des Aufzugs, aktivierbar über einen Schlüsselschalter im Kabinentableau
Gefährdungsprävention
Brandschutzklasse
Ausführung der Schachttüren in Feuerwiderstandsklasse E120 entsprechend EN81-58
Automatische Nachregulierung der Kabine zum Stockwerksniveau mit geöffneten Türen bei Änderung des Beladezustandes
Separate Notbeleuchtung in der Kabine
Beleuchtung entsprechend EN 81, zur Sicherheit des Wartungs- und Prüfpersonals, Schalter befinden sich in der Schachtgrube und im Wartungstableau
Fernnotruf
Vorbereitet für ein Notrufsystem nach EN81-28 zur Aufschaltung bei einem Service Center oder einer Notrufzentrale
Ökoeffizienz
Kabinenbeleuchtung
Kabinenlichtabschaltung bei Nichtbenutzung der Aufzugsanlage nach Ablauf einer einstellbaren, bauseits definierten Zeit
Regenerativer Antrieb  Einspeisung rückgewonnener Bremsenergie ins Gebäudenetz
Energiesparmodus
Standby Betrieb für Aufzugssteuerung Und -regelung sowie Signalisation zur Reduzierung des Energiebedarfs
Berührungsloser Aufzugsruf
" In der Steuerung ist die Funktion "Digitaler Aufzugsruf" über Smartphone (iOS oder Android) bereits integriert. Nutzern soll es ermöglicht werden, Aufzüge über eine cloudbasierte Lösung per kostenloser Smartphone-App zu rufen. Diese App ermöglicht es, Aufzüge von jedem Standort im Gebäude in eine frei wählbare Etage zu rufen und die Zieletage bereits auszuwählen - ohne einen einzigen Aufzugstaster betätigen zu müssen.
Die Funktion wird über einen Servicevertrag aktiviert.

Prüfung vor Inbetriebnahme am gleichen Tag wie die Inverkehrbringung.
Menge: 1,000 St

**01.01.0002 Staubbindender Bodenanstrich**
*** EP-Aufgliederung gefordert
Staubbindender Bodenanstrich als einkomponentige Bodenversiegelung für innen, seidenmatt, Farbe: grau
wasserverdünnbar, lösemittelfrei
Beständig gegen verdünnte Laugen und schwache Säuren, Öle, Benzin, Wasser und wässrige Salzlösungen, strapazierfähig und widerstandsfähig gegen mechanische Belastungen mit hohem Haft- und Deckvermögen:
Oberfläche mit Rutschhemmung R9,
Diffusionswiderstand 2500my,
Material muss für Bauteilanwendung ''Weiße Wanne'' geeignet sein.

Durch mind. 2-facher Auftrag nach Herstellervorschrift aufbringen, in gerollter Ausführung, Leistung einschließlich reinigen/abkehren des Untergrundes, sowie erforderlicher Grundierung des geglätteten Stahlbetonrohbodens nach Herstellervorschrift
Ausführung in der Aufzugsunterfahrt (3m²)
Menge: 6,000 m²

#### Abschnitt 01.02 Wartung

*Hinweis: Funktionswartung je Jahr innerhalb der Gewährleistungszeit*

*Hinweis: Hinweis:*
Hinweis:

Wartungsvertrag

Der Wartungsvertrag wird zwischen dem Auftraggeber und dem Auftragnehmer gesondert auf Grundlage der angebotenen Preise abgeschlossen.

Die angebotenen Kosten für die Wartungsarbeiten werden in der Feststellung der Angebotssumme gewertet, sind dann allerdings in der Vergabesumme nicht enthalten, da der Vertrag wie oben beschrieben gesondert geschlossen wird.

WARTUNGSPAUSCHALE im Zeitraum der Gewährleistung
In die hier angegebene Wartungspauschale ist die Inspektion und präventive Wartung gemäß EN 13015 mit 4 Prüfungen im Jahr einzukalkulieren.
Verfügbarkeit von Standardersatzteilen innerhalb von 24 Stunden / 365 Tage Erreichbarkeit
Gegenstand des Wartungsvertrages ist die fachgerechte Wartung einschließlich der erforderlichen Inspektionen nach den einschlägigen und anerkannten technischen Regeln, den Wartungsanleitungen der AMEV, normativen Vorgaben sowie den Wartungsvorschriften der Hersteller.
Die Wartungsarbeiten müssen für die ausgeschriebene Gesamtleistung kalkuliert werden.

**01.02.0001 Wartung**
*** EP-Aufgliederung gefordert
Präventive Wartung gemäß EN 13015, 4 Wartungsintervalle im Jahr, Verfügbarkeit von Standardersatzteilen innerhalb von 24 Stunden / 365 Tage Erreichbarkeit
Menge: 4,000 Jr

*Hinweis: Notrufsystem*

**01.02.0002 Notrufsystem**
*** EP-Aufgliederung gefordert
Notrufsystem entsprechend EN 81-28 und Übernahme der wesentlichen Betreiberpflichten gemäß BetrSichV

Notrufservice mit Instandhaltung der Hardware, einschließlich Austausch der Notstrom-Akkus. Das Notrufgerät wird dem AG vom AN für die Dauer des Vertrages leihweise überlassen

Lieferung eines Schlüsselbehälters zum bauseitigen Einbau im Zugangsbereich des Gebäudes

Erstellung eines Notfallplans zur bauseitigen Verwendung bzw. Ergänzung
Menge: 1,000 St

#### Abschnitt 01.03 Prüfungen und Nachweise

**01.03.0001 Prüfung vor Inbetriebnahme**
*** EP-Aufgliederung gefordert
Prüfung der gesamten Aufzugsanlage und Dokumentation  durch den AN vor Übergabe und Inbetriebnahme mit dem Betreiber und dem TÜV
Menge: 1,000 St

**01.03.0002 TÜV-Abnahme**
*** EP-Aufgliederung gefordert
Der Auftragnehmer hat folgende Prüfungen und Nachweise zu erbringen und die Prüfprotokolle/Nachweise 2-fach etwaige Pläne 2-fach zu übergeben.
Die Prüfkosten trägt der Auftragnehmer.
Prüfung der Aufzugtechnik durch den TÜV SÜD.
Vorprüfung:
- Nachweis: Anzeigeunterlagen
Abnahmeprüfung:
- Nachweis: Prüfbuch in starkem Karton/Einband
Bereitstellung des Personals und der Prüfgewichte, einschl. Des Transportes innerhalb der Baustelle.
Einweisung und Prüfung von max. 5 Aufzugswärtern durch den TÜV Süd inkl. SBW mit Ermittlung der Prüffristen gem. BetrSichV.
Prüfung elektrischer Betriebsmittel.
Der Auftragnehmer hat rechtzeitig vor der Abnahme schriftlich zu bestätigen, dass die elektrischen Anlagen und Betriebsmittel entsprechend den Bestimmungen der Berufsgenossenschaft BGV A3 beschaffen sind.
Die Bestätigung nach BGV und die Prüfungsunterlagen sind dem Auftraggeber rechtzeitig vor der Abnahme in 2-facher Fertigung vorzulegen.

Der Auftragnehmer hat folgende Unterlagen zu erstellen und dem Auftraggeber 14 Tage vor der Abnahme zu übergeben:
- Revidierte Ausführungszeichnungen und Bestandspläne in
Papier und Datenform (Protokolle und Betriebs- und Wartungsanweisungen, sowie sonstige Unterlagen als PDF, Zeichnung und Pläne als DWG, Version 2002 oder höher)
- Protokoll über Messung nach DIN VDE 0100
- Instandhaltungs- und Wartungsanweisungen
- Stromlaufpläne in Datenformat
- Anweisung zur Bedienung und Personenbefreiung
- Anleitung zur Störungsbeseitigung
- Gefährdungsbeurteilung
- Anzeigeunterlagen
- Listen für Ersatz-, Verschleißteile und Hilfsstoffe
Unterlagen komplett
- In Ordnern, maschinenbeschriftet, mit Register 2-fach
- DVD/CD, 1-fach virenfrei und bereinigt
Menge: 1,000 St

**01.03.0003 Inbetriebnahme und Übergabe**
*** EP-Aufgliederung gefordert
Inbetriebnahme und Übergabe der Aufzugsanlage, mit Einweisung des vom Auftraggeber benannten Betriebspersonals nach einvernehmlicher Terminabsprache.
Erstellung eines Übergabeberichtes und Prüfprotokolls einschließlich schriftlicher Bestätigung der eingewiesenen Personen über die erfolgte Einweisung sowie den Erhalt der vorgenannten Unterlagen.
Menge: 1,000 St

**01.03.0004 Bestandsunterlagen**
*** EP-Aufgliederung gefordert
Bestandsunterlagen nach EN 81, gemäß Umfang LV
1-fach in Papierform
1-fach auf Datenträger (Montagepläne im DWG-Format)
Menge: 1,000 St

#### Abschnitt 01.04 Stundenlohnarbeiten

*Hinweis: Stundenlohnarbeiten*
Für bauseitige Arbeiten im oder am Aufzugsschacht oder sonstige, nicht vertraglich vereinbarte Leistungen ist auf Anforderung der Bauleitung ein Fachmonteur zur Verfügung zu stellen. Die Abrechnung erfolgt anhand eines von der Bauleitung abzuzeichnenden Tagelohnzettels, aus dem die Begründung und die Art der ausgeführten Arbeitsleistung hervorgehen. Der Stundenverrechnungssatz beinhaltet alle Lohn- und Gehaltsnebenkosten, tariflichen und außertariflichen Zuschläge, Gemeinkosten, Auslösung, Werkzeugeinsatz sowie Wagnis und Gewinn.

**01.04.0001 Fachmonteur**
*** EP-Aufgliederung gefordert
Menge: 5,000 h

**01.04.0002 Meister**
*** EP-Aufgliederung gefordert
Menge: 5,000 h

### Bereich 02 Aufzug Sporthalle - Bauteil C2

#### Abschnitt 02.01 Aufzug Sporthalle - Bauteil C2

**02.01.0001 Aufzugsanlage**
*** EP-Aufgliederung gefordert
Aufzugsanlage

Technische Spezifikation

Basisdaten
Aufzugstyp  Personenaufzug
Lösungskonzept  Seilaufzug
Tragmittel  Stahldrahtseile mit Zubehör; Auslegung entsprechend technischer Kalkulation und EN 81
Position Antrieb  Schachtkopf
Tragkraft  630 kg / 8 Personen
Geschwindigkeit  1 m/s
Förderhöhe  2.91 m
Haltestellen  2
Zugänge Seite A  2
Zugänge Seite C  0
Steuerungssystem  Abwärts-Sammelsteuerung
Einzelaufzug
Anzuwendende Normen
EN 81-20 2020
EN 81-21 2022
EN 81-70 2021

CO2-neutraler Aufzug  nicht enthalten
Schacht
Schacht-Abmessungen (BxT)  1600 mm x 1800 mm
Tiefe Schachtgrube  650 mm
Höhe Schachtkopf  2700 mm
Reduzierte Schachtgrube
Sicherheitseinrichtung zur Gewährleistung des Schutzraums in der verkürzten Schachtgrube
Reduzierter Schachtkopf
Sicherheitseinrichtung zur Gewährleistung des Schutzraums auf der Kabine bei geringen Schachtkopfhöhen
Schutzraum-Überwachung
Überwachungsfunktion in der Steuerung zur Sicherstellung ausreichender Schutzräume in der Schachtgrube und auf dem Kabinendach (vgl. EN 81-21)
Schachtausführung
Beton
Antriebsdaten
Antrieb  getriebeloser Synchronmotor
Antriebsleistung  3,9 kW
Nennstrom  9 A
Anlaufstrom  13 A
Typ Schachtlicht  LED
Hauptsicherung  10 A
Netzanschluss  3 x 400 V / 50 Hz
Gegengewichtsschienen
Gegengewichtsschienen in Standardausführung
Ausführung Gegengewicht
Gegengewichtseinlagen aus Beton
Befestigung Führungsschienen
Befestigung der Führungsschienen entsprechend Schachtausführung mit zugelassenen Befestigungsmaterialien

Kabine und Türen
Kabinenmaße
1100 mm Breite x 1400 mm Tiefe x 2200 mm Höhe
Türöffnung
900 mm Breite x 2100 mm Höhe
Schwelle mit Teppichprofil
Wartungstableau
Anordnung, von unten gezählt, in Haltestelle 2
Montage im Türrahmen integriert
Ausführung in strukturiertem Edelstahl,

Türtyp
Automatische Schiebetür, ausgelegt für bis zu min. 200.000 Türzyklen / Jahr, Laufrollen als Kunststoff-ummantelte, kugelgelagerte Profil-Laufrolle, Durchmesser min. 43mm
2-teilig links öffnende Schiebetür

Kabinentüren
Kabinentür  Ausführung in Edelstahl, Struktur Leinen,
Kabinentürschwelle  Stahlprofil mit Aluminiumabdeckung

Schachttüren
Türrahmen  Rahmentür
Schachttür  Ausführung in Edelstahl, Struktur Leinen,

Oberfläche der Kabinenwände
Paneelausrichtung
Vertikale Anordnung der Wandpaneele / Wandschotten
Kabinenwände
Ausführung in Edelstahl, Struktur Leinen, nach Musterkarte

Kabinendecke
Kabinendecke mit runden LED-Spots
Oberfläche in Edelstahl gebürstet
Bodenbelag
Vorbereitet für bauseitigen Bodenbelag
Höhe Bodenaufbau  23 mm
Spiegel
Rahmenloser Spiegel in Teilbreite & Teilhöhe
Teilbreiter Spiegel an der Rückwand
Handlauf  Rund mit abgerundeten Enden, Ø 38 mm
Ausführung in Edelstahl gebürstet
Anbringung an der linken Seitenwand
Sockelleiste
Ausführung in Edelstahl gebürstet
zulässiges Gewicht

Kabinentableau
Typ und Ausführung
Kabinentableau mit schwarz-weißem LCD-Display
teilhoch aufgesetzt montiert
Ausführung in silberfarbigem, gebürstetem Edelstahl (AISI304)

Kabinentableau mit LCD-Display (schwarz/weiß)
Runde Kurzhubtaster mit optischer Kommandoregistrierung
Quittierung der Rufannahme durch weiße Tasterbeleuchtung
Taster mit taktiler Beschriftung
Taster flächenbündig montiert
Taster mit grünem Ring zur Kennzeichnung der Haupthaltestelle
Schutzart IP20
Weitere Funktionen
Tür-Zu-Taster zum vorzeitigen Schließen der Kabinentür
Tür-Auf-Taster zum manuellen Öffnen der Kabinentür
Akustische Quittierung der Rufannahme in den Haltestellen und in der Kabine
Schlüsselschalter zur Auslösung der Kabinenvorzugsfahrt
Schlüsselschalter als Profil-Halbzylinder, inkl. 3 Schlüssel je Schließung

Haltestellentableaus
Außenrufe
Ausführung und Design der Haltestellen-Ruftableaus passend zum Kabinentableau
Montage der Tableaus am Türrahmen
Deckplatte in silberfarbigem, gebürstetem Edelstahl
Runde Kurzhubtaster
Quittierung der Rufannahme durch weiße Beleuchtung am Taster
Schutzart IP20
Funktionalität
Akustische Quittierung der Rufannahme in den Haltestellen und in der Kabine
Fahrtrichtungsanzeige
Ausführung und Material
Kabinenstandanzeigen in allen Haltestellen
Stand- und Weiterfahrtsanzeige, Ausführung und Design passend zum Kabinentableau und den Außenrufen
Stand- und Weiterfahrtsanzeige, Ausführung und Design passend zum Kabinentableau und den Außenrufen
Deckplatte aus bruchsicherem und stoßfestem Polycarbonat
segmentiertes LCD-Display
Haltestellensignalisation im Türrahmen integriert

Zugänglichkeit & Sicherheit
Sicherheitseinrichtung der Kabinentür
Berührungslose Überwachung des Türbereichs durch einen Lichtvorhang
Nothupe  Beim Betätigen des Alarmknopfes in der Kabine ertönt eine Alarmglocke im Aufzugsschacht
Sprachansage
Ansage von fest definierten Texten für Etagenbezeichnungen, Fahrtrichtung und Türbewegungen in der Kabine
Etagenanzeiger in der Kabine
Etagenanzeige in der Kabine, segmentiertes LCD-Display
Notstoppschalter in der Schachtgrube
Gegensprechanlage  Notrufsystem (2-Wege-Kommunikationsanlage) mit je einer Sprechstelle in Kabine und Wartungstableau
Elektrische und mechanische Kabinentürverriegelung zur Verhinderung von manuellem Öffnen der Kabinentür zwischen zwei Etagen oder in einer gesperrten Haltestelle
Sonderfunktionen
Vorzugsfahrt
Vorrangsteuerung für die Exklusivnutzung des Aufzugs, aktivierbar über einen Schlüsselschalter im Kabinentableau
Gefährdungsprävention
Brandschutzklasse
Ausführung der Schachttüren in Feuerwiderstandsklasse E120 entsprechend EN81-58
Automatische Nachregulierung der Kabine zum Stockwerksniveau mit geöffneten Türen bei Änderung des Beladezustandes
Separate Notbeleuchtung in der Kabine
Beleuchtung entsprechend EN 81, zur Sicherheit des Wartungs- und Prüfpersonals, Schalter befinden sich in der Schachtgrube und im Wartungstableau
Fernnotruf
Vorbereitet für ein Notrufsystem nach EN81-28 zur Aufschaltung bei einem Service Center oder einer Notrufzentrale
Ökoeffizienz
Kabinenbeleuchtung
Kabinenlichtabschaltung bei Nichtbenutzung der Aufzugsanlage nach Ablauf einer einstellbaren, bauseits definierten Zeit
Regenerativer Antrieb  Einspeisung rückgewonnener Bremsenergie ins Gebäudenetz
Energiesparmodus
Standby Betrieb für Aufzugssteuerung und -regelung sowie Signalisation zur Reduzierung des Energiebedarfs
Berührungsloser Aufzugsruf
" In der Steuerung ist die Funktion "Digitaler Aufzugsruf" über Smartphone (iOS oder Android) bereits integriert. Nutzern soll es ermöglicht werden, Aufzüge über eine cloudbasierte Lösung per kostenloser Smartphone-App zu rufen. Diese App ermöglicht es, Aufzüge von jedem Standort im Gebäude in eine frei wählbare Etage zu rufen und die Zieletage bereits auszuwählen - ohne einen einzigen Aufzugstaster betätigen zu müssen.
Die Funktion wird über einen Servicevertrag aktiviert.

Prüfung vor Inbetriebnahme am gleichen Tag wie die Inverkehrbringung.
Menge: 1,000 St

**02.01.0002 Staubbindender Bodenanstrich**
*** EP-Aufgliederung gefordert
Staubbindender Bodenanstrich als einkomponentige Bodenversiegelung für innen, seidenmatt, Farbe: grau
wasserverdünnbar, lösemittelfrei
Beständig gegen verdünnte Laugen und schwache Säuren, Öle, Benzin, Wasser und wässrige Salzlösungen, strapazierfähig und widerstandsfähig gegen mechanische Belastungen mit hohem Haft- und Deckvermögen:
Oberfläche mit Rutschhemmung R9,
Diffusionswiderstand 2500my,
Material muss für Bauteilanwendung ''Weiße Wanne'' geeignet sein.

Durch mind. 2-facher Auftrag nach Herstellervorschrift aufbringen, in gerollter Ausführung, Leistung einschließlich reinigen/abkehren des Untergrundes, sowie erforderlicher Grundierung des geglätteten Stahlbetonrohbodens nach Herstellervorschrift
Ausführung in der Aufzugsunterfahrt (3m²)
Menge: 6,000 m²

#### Abschnitt 02.02 Schachtentrauchungsanlage

**02.02.0001 Schachtentrauchungsanlage Bauteil C2**
*** EP-Aufgliederung gefordert
Schachtentrauchungsanlage Bauteil C2

Gemäß der Energieeinsparverordnung EnEV bzw. Gebäudeenergiegesetz (GEG) besteht die Forderung, dass alle Gebäudeumfassungsflächen so auszuführen sind, dass sie entsprechend dem Stand der Technik dauerhaft luftundurchlässig sind. Gefordert wird ein nach EN 12101-2 und EN 54-20 zertifiziertes System zur kontrollierten Be- und Entlüftung von Aufzugschächten.

Das System ist Teil der Aufzugsanlage und wird durch ein Aufzugfachunternehmen vollständig innerhalb des Fahrschachtes installiert, in Betrieb genommen und gewartet.

Bedientaster für manuelle RWA Alarm-Auslösung zum Rauchableitungs und zur Betätigungsanzeige sind vorzusehen.
Rauchmelder für die Rauchdetektion im Schacht zur Automatischen Auslösung sind ebenfalls vorzusehen.

Die Rauchdetektion wird mittels potentialfreiem Kontakt zur Auswertung bereitgestellt und kann in die Aufzugssteuerung eingebunden werden. Betriebsanleitungen, Schaltpläne, Wartungs- und Prüfhinweise sind in die technische Dokumentation der Aufzugsanlage einzupflegen. Aussagefähige Unterlagen zum angebotenen Produkt sind dem Leistungsverzeichnis beizufügen.

Die Entrauchung des Aufzugs erfolgt  über einen  Kanal zur Fassade mit Lüftungsquerschnitt von 0,1 m² inkl. Lüftungsgitter und Ventilator inkl. Lieferung Montage und Verkabelung des gesamten Systems.
Menge: 1,000 St

#### Abschnitt 02.03 Wartung

*Hinweis: Funktionswartung je Jahr innerhalb der Gewährleistungszeit*

*Hinweis: Hinweis:*
Hinweis:

Wartungsvertrag

Der Wartungsvertrag wird zwischen dem Auftraggeber und dem Auftragnehmer gesondert auf Grundlage der angebotenen Preise abgeschlossen.

Die angebotenen Kosten für die Wartungsarbeiten werden in der Feststellung der Angebotssumme gewertet, sind dann allerdings in der Vergabesumme nicht enthalten, da der Vertrag wie oben beschrieben gesondert geschlossen wird.

WARTUNGSPAUSCHALE im Zeitraum der Gewährleistung
In die hier angegebene Wartungspauschale ist die Inspektion und präventive Wartung gemäß EN 13015 mit 4 Prüfungen im Jahr einzukalkulieren.
Verfügbarkeit von Standardersatzteilen innerhalb von 24 Stunden / 365 Tage Erreichbarkeit
Gegenstand des Wartungsvertrages ist die fachgerechte Wartung einschließlich der erforderlichen Inspektionen nach den einschlägigen und anerkannten technischen Regeln, den Wartungsanleitungen der AMEV, normativen Vorgaben sowie den Wartungsvorschriften der Hersteller.
Die Wartungsarbeiten müssen für die ausgeschriebene Gesamtleistung kalkuliert werden.

**02.03.0001 Wartung**
*** EP-Aufgliederung gefordert
Präventive Wartung gemäß EN 13015, 4 Wartungsintervalle im Jahr, Verfügbarkeit von Standardersatzteilen innerhalb von 24 Stunden / 365 Tage Erreichbarkeit
Menge: 4,000 Jr

*Hinweis: Notrufsystem*

**02.03.0002 Notrufsystem**
*** EP-Aufgliederung gefordert
Notrufsystem entsprechend EN 81-28 und Übernahme der wesentlichen Betreiberpflichten gemäß BetrSichV

Notrufservice mit Instandhaltung der Hardware, einschließlich Austausch der Notstrom-Akkus. Das Notrufgerät wird dem AG vom AN für die Dauer des Vertrages leihweise überlassen

Lieferung eines Schlüsselbehälters zum bauseitigen Einbau im Zugangsbereich des Gebäudes

Erstellung eines Notfallplans zur bauseitigen Verwendung bzw. Ergänzung
Menge: 1,000 St

#### Abschnitt 02.04 Prüfungen und Nachweise

**02.04.0001 Prüfung vor Inbetriebnahme**
*** EP-Aufgliederung gefordert
Prüfung der gesamten Aufzugsanlage und Dokumentation durch den AN vor Übergabe und Inbetriebnahme mit dem Betreiber und dem TÜV
Menge: 1,000 St

**02.04.0002 TÜV-Abnahme**
*** EP-Aufgliederung gefordert
Der Auftragnehmer hat folgende Prüfungen und Nachweise zu erbringen und die Prüfprotokolle/Nachweise 2-fach etwaige Pläne 2-fach zu übergeben.
Die Prüfkosten trägt der Auftragnehmer.
Prüfung der Aufzugtechnik durch den TÜV SÜD.
Vorprüfung:
- Nachweis: Anzeigeunterlagen
Abnahmeprüfung:
- Nachweis: Prüfbuch in starkem Karton/Einband
Bereitstellung des Personals und der Prüfgewichte, einschl. Des Transportes innerhalb der Baustelle.
Einweisung und Prüfung von max. 5 Aufzugswärtern durch den TÜV Süd inkl. SBW mit Ermittlung der Prüffristen gem. BetrSichV.
Prüfung elektrischer Betriebsmittel.
Der Auftragnehmer hat rechtzeitig vor der Abnahme schriftlich zu bestätigen, dass die elektrischen Anlagen und Betriebsmittel entsprechend den Bestimmungen der Berufsgenossenschaft BGV A3 beschaffen sind.
Die Bestätigung nach BGV und die Prüfungsunterlagen sind dem Auftraggeber rechtzeitig vor der Abnahme in 2-facher Fertigung vorzulegen.

Der Auftragnehmer hat folgende Unterlagen zu erstellen und dem Auftraggeber 14 Tage vor der Abnahme zu übergeben:
- Revidierte Ausführungszeichnungen und Bestandspläne in
Papier und Datenform (Protokolle und Betriebs- und Wartungsanweisungen, sowie sonstige Unterlagen als PDF, Zeichnung und Pläne als DWG, Version 2002 oder höher)
- Protokoll über Messung nach DIN VDE 0100
- Instandhaltungs- und Wartungsanweisungen
- Stromlaufpläne in Datenformat
- Anweisung zur Bedienung und Personenbefreiung
- Anleitung zur Störungsbeseitigung
- Gefährdungsbeurteilung
- Anzeigeunterlagen
- Listen für Ersatz-, Verschleißteile und Hilfsstoffe
Unterlagen komplett
- In Ordnern, maschinenbeschriftet, mit Register 2-fach
- DVD/CD, 1-fach virenfrei und bereinigt
Menge: 1,000 St

**02.04.0003 Inbetriebnahme und Übergabe**
*** EP-Aufgliederung gefordert
Inbetriebnahme und Übergabe der Aufzugsanlage, mit Einweisung des vom Auftraggeber benannten Betriebspersonals nach einvernehmlicher Terminabsprache.
Erstellung eines Übergabeberichtes und Prüfprotokolls einschließlich schriftlicher Bestätigung der eingewiesenen Personen über die erfolgte Einweisung sowie den Erhalt der vorgenannten Unterlagen.
Menge: 1,000 St

**02.04.0004 Bestandsunterlagen**
*** EP-Aufgliederung gefordert
Bestandsunterlagen nach EN 81, gemäß Umfang LV
1-fach in Papierform
1-fach auf Datenträger (Montagepläne im DWG-Format)
Menge: 1,000 St

#### Abschnitt 02.05 Stundenlohnarbeiten

*Hinweis: Stundenlohnarbeiten*
Für bauseitige Arbeiten im oder am Aufzugsschacht oder sonstige, nicht vertraglich vereinbarte Leistungen ist auf Anforderung der Bauleitung ein Fachmonteur zur Verfügung zu stellen. Die Abrechnung erfolgt anhand eines von der Bauleitung abzuzeichnenden Tagelohnzettels, aus dem die Begründung und die Art der ausgeführten Arbeitsleistung hervorgehen. Der Stundenverrechnungssatz beinhaltet alle Lohn- und Gehaltsnebenkosten, tariflichen und außertariflichen Zuschläge, Gemeinkosten, Auslösung, Werkzeugeinsatz sowie Wagnis und Gewinn.

**02.05.0001 Fachmonteur**
*** EP-Aufgliederung gefordert
Menge: 5,000 h

**02.05.0002 Meister**
*** EP-Aufgliederung gefordert
Menge: 5,000 h

USt %: 19,00
